# Impermeabilització de llosa de fonamentació, mitjançant saturació de la xarxa capil·lar del formigó

- Propietat de l'arxiu: CYPE INGENIEROS, S.A.
- Format: FIEBDC-3/2002
- Divisa: EUR
- Costos indirectes: 3.00 %
- IVA: 21.00 %

## N Aïllaments e impermeabilitzacions

### NI Impermeabilitzacions

#### NIC Fonamentacions

**NIC013** m² Impermeabilització de llosa de fonamentació, mitjançant saturació de la xarxa capil·lar del formigó.
Impermeabilització de llosa de fonamentació, mitjançant saturació de la xarxa capil·lar del formigó, sistema sandvitx "Master Builders Solutions", compost per una capa sota la llosa, abans de procedir al formigonat, de morter impermeabilitzant MasterSeal 501 "Master Builders Solutions", amb un rendiment de 1 kg/m², aplicat en pols, mitjançant empolvorament manual sobre el formigó de neteja, prèviament humitejat amb aigua i amb l'armadura de la llosa ja muntada; i dues capes sobre la llosa, una vegada formigonada, de morter impermeabilitzant MasterSeal 501 "Master Builders Solutions", amb un rendiment de 2 kg/m², aplicat en forma de beurada, mitjançant estesa amb raspall sobre el formigó ja endurit, prèvia preparació del suport segons instruccions del fabricant.
Inclou: Humectació de la capa de formigó de neteja. Espolsament manual del morter sec sobre la capa de formigó de neteja. Estès de la beurada sobre la llosa.
Criteri d'amidament de projecte: Superfície mesurada segons documentació gràfica de Projecte.
Criteri de mesura d'obra: Es mesurarà la superfície realment executada segons especificacions de Projecte, incloent els lliuraments i els solapes.

| Codi | Ut | Descripció | Rendiment | Preu | Import |
|---|---|---|---|---|---|
| mt08aaa010a | m³ | Aigua. (material) | 0.005 | 1.50 | 0.01 |
| mt09bmr230d | kg | Morter impermeabilitzant MasterSeal 501 "Master Builders Solutions", segons UNE-EN 1504-2, amb resistència als sulfats, alta resistència a cicles de congelació i desglaç i efecte protector enfront de la carbonatació. (material) | 3.000 | 1.54 | 4.62 |
| mo032 | h | Oficial 1ª aplicador de productes impermeabilitzants. (mà d'obra) | 0.096 | 27.50 | 2.64 |
| mo070 | h | Ajudant aplicador de productes impermeabilitzants. (mà d'obra) | 0.096 | 24.46 | 2.35 |
| % | % | Costos directes complementaris | 2 % | 9.62 | 0.19 |
|  |  | Costos directes |  |  | 9.81 |
