# Mur de formigó arquitectònic

- Propietat de l'arxiu: CYPE Ingenieros S.A.
- Format: FIEBDC-3/2016
- Programa: Generador de preus de la construcció. CYPE Ingenieros, S.A.
- Data: 01/06/2023
- Divisa: EUR
- Costos indirectes: 3 %
- IVA: 21 %

## E Estructures

### EH Formigó armat

#### EHM Murs

**EHM015** m³ Mur de formigó arquitectònic.
Mur de formigó armat arquitectònic 2C, de fins a 3 m d'altura, de 30 cm de gruix mitjà, superfície plana, realitzat amb formigó HA-25/F/20/XC2 fabricat en central, i abocament amb cubilot, i acer UNE-EN 10080 B 500 S, amb una quantia aproximada de 50 kg/m³, executat en condicions complexes; muntatge i desmuntatge de sistema d'encofrat amb acabat vist amb textura i relleu, realitzat amb panells metàl·lics modulars, amortitzables en 150 usos, amb làmina plàstica d'un sol ús, imitació fusta, de 0,8 mm d'espessor, incorporada a la cara interior de l'encofrat. Inclús filferro de lligar, separadors, passamurs per a pas dels tensors i cola líquida per a fixació de la làmina i cinta de juntes, matavius i agent filmogen MasterKure 220 WB "Master Builders Solutions", per la cura de formigons i morters.
Criteri de valoració econòmica: El preu inclou l'elaboració i el muntatge de la ferralla en el lloc definitiu de la seva col·locació en obra.
Inclou: Neteja i preparació de la superfície de recolzament. Replanteig. Col·locació de les armadures amb separadors homologats. Formació de juntes. Col·locació de passamurs per a pas dels tensors. Muntatge del sistema d'encofrat. Col·locació de la làmina sobre l'encofrat. Abocament i compactació del formigó. Desmuntatge del sistema d'encofrat. Curat del formigó. Neteja de la superfície de coronació del mur. Reparació de defectes superficials, si s'escau.
Criteri d'amidament de projecte: Volum mesurat sobre la secció teòrica de càlcul, segons documentació gràfica de Projecte, deduint els buits de superfície major de 2 m².
Criteri de mesura d'obra: Es mesurarà el volum teòric executat segons especificacions de Projecte, deduint els buits de superfície major de 2 m².

| Codi | Ut | Descripció | Rendiment | Preu | Import |
|---|---|---|---|---|---|
| mt08eme070a | m² | Panells metàl·lics modulars, per encofrar murs de formigó de fins a 3 m d'altura. (material) | 0.044 | 200 | 8.800 |
| mt08eme075j | U | Estructura suport de sistema d'encofrat vertical, per a murs de formigó a dues cares, de fins a 3 m d'altura, formada per tornapuntes metàl·lics per a estabilització i aplomat de la superfície encofrant. (material) | 0.044 | 275 | 12.100 |
| mt08lhv010sZ | m² | Làmina plàstica d'un sol ús, imitació fusta, de 0,8 mm d'espessor, incorporada a la cara interior de l'encofrat, per obtenir una superfície de formigó amb acabat vist, en relleu. (material) | 6.667 | 16.67 | 111.139 |
| mt08lhv020a | l | Cola líquida. (material) | 0.467 | 11.94 | 5.576 |
| mt08lhv030a | m | Cinta de segellament. (material) | 7.333 | 0.67 | 4.913 |
| mt08var204 | U | Passamurs de PVC per a pas dels tensors de l'encofrat, de diversos diàmetres i longituds. (material) | 0.667 | 1.35 | 0.900 |
| mt08var040a | U | Matavius de PVC, de varies dimensions i 2500 mm de longitud. (material) | 3.333 | 0.55 | 1.833 |
| mt07aco020d | U | Separador homologat per murs. (material) | 8 | 0.06 | 0.480 |
| mt07aco010g | kg | Acer en barres corrugades, UNE-EN 10080 B 500 S, subministrat en obra en barres sense elaborar, de varis diàmetres. (material) | 51 | 1.22 | 62.220 |
| mt08var050 | kg | Filferro galvanitzat per a lligar, de 1,30 mm de diàmetre. (material) | 0.65 | 1.5 | 0.975 |
| mt10haf010ctms | m³ | Formigó HA-25/F/20/XC2, fabricat en central. (material) | 1.05 | 92.2 | 96.810 |
| mt08cur010g | l | Agent filmogen MasterKure 220 WB "Master Builders Solutions", per la cura de formigons i morters, amb acabat vist. (material) | 1 | 3.33 | 3.330 |
| mo044 | h | Oficial 1ª encofrador. (mà d'obra) | 3.292 | 27.47 | 90.431 |
| mo091 | h | Ajudant encofrador. (mà d'obra) | 3.692 | 24.43 | 90.196 |
| mo043 | h | Oficial 1ª ferrallista. (mà d'obra) | 0.528 | 27.47 | 14.504 |
| mo090 | h | Ajudant ferrallista. (mà d'obra) | 0.671 | 24.43 | 16.393 |
| mo045 | h | Oficial 1ª estructurista, en treballs de posada en obra del formigó. (mà d'obra) | 0.408 | 27.47 | 11.208 |
| mo092 | h | Ajudant estructurista, en treballs de posada en obra del formigó. (mà d'obra) | 1.643 | 24.43 | 40.138 |
| % | % | Costos directes complementaris | 2 % | 571.946 | 11.439 |
|  |  | Costos directes |  |  | 583.385 |

Residus:
- col·locació: mt08eme070a Panells metàl·lics modulars, per encofrar murs de formigó de fins a 3 m d'altura; factor de residu 1
- col·locació: mt08lhv010sZ; factor de residu 1
- col·locació: mt08lhv030a Cinta de segellament; factor de residu 0.044
- col·locació: mt08var040a Matavius de PVC, de varies dimensions i 2500 mm de longitud; factor de residu 1
- col·locació: mt07aco010g Acer en barres corrugades, UNE-EN 10080 B 500 S, subministrat en obra en barres sense elaborar, de varis diàmetres; factor de residu 0.0075
- col·locació: mt08var050 Filferro galvanitzat per a lligar, de 1,30 mm de diàmetre; factor de residu 0.0038
- col·locació: mt10haf010ctms Formigó HA-25/F/20/XC2, fabricat en central; factor de residu 0.00129528

## Recursos

**mt08eme070a** m² Panells metàl·lics modulars, per encofrar murs de formigó de fins a 3 m d'altura
Dades tècniques: Cost energètic 314.560 MJ; Emissió de CO2 16.320 kg; Codi LER 17 04 05; Massa de l'element 32 kg; Volum 0.015238 m3

**mt08lhv010sZ** m² Làmina plàstica d'un sol ús
Dades tècniques: Cost energètic 101.724 MJ; Emissió de CO2 5.051 kg; Codi LER 17 02 03; Massa de l'element 1.05 kg; Volum 0.00175 m3

**mt08lhv030a** m Cinta de segellament
Dades tècniques: Cost energètic 20.508 MJ; Emissió de CO2 0.460 kg; Codi LER 17 02 03; Massa de l'element 0.11 kg; Volum 0.000183 m3
Residus:
- embalatge: re170201 Fusta. (component de residu); rendiment 0.04 kg; Codi LER 17 02 01; Massa de l'element 1 kg; Volum 0.000909 m3

**mt08var040a** U Matavius de PVC, de varies dimensions i 2500 mm de longitud
Dades tècniques: Cost energètic 7.989 MJ; Emissió de CO2 0.906 kg; Codi LER 17 02 03; Massa de l'element 0.18 kg; Volum 0.0003 m3
Residus:
- embalatge: re150101 Envasos de paper i cartró. (component de residu); rendiment 0.032 kg; Codi LER 15 01 01; Massa de l'element 1 kg; Volum 0.001333 m3

**mt07aco020d** U Separador homologat per murs
Dades tècniques: Cost energètic 1.105 MJ; Emissió de CO2 0.114 kg
Residus:
- embalatge: re150101 Envasos de paper i cartró; rendiment 0.072 kg

**mt07aco010g** kg Acer en barres corrugades, UNE-EN 10080 B 500 S, subministrat en obra en barres sense elaborar, de varis diàmetres
Dades tècniques: Cost energètic 9.830 MJ; Emissió de CO2 0.510 kg; Codi LER 17 04 05; Massa de l'element 1 kg; Volum 0.000476 m3

**mt08var050** kg Filferro galvanitzat per a lligar, de 1,30 mm de diàmetre
Dades tècniques: Cost energètic 25.100 MJ; Emissió de CO2 2.560 kg; Codi LER 17 04 05; Massa de l'element 1 kg; Volum 0.000476 m3

**mt10haf010ctms** m³ Formigó HA-25/F/20/XC2, fabricat en central
Dades tècniques: Cost energètic 1840.000 MJ; Emissió de CO2 230.000 kg; Codi LER 17 01 01; Massa de l'element 2300 kg; Volum 1.533333 m3
