# Sostre sanitari ventilat sobre muret de fàbrica

- Propietat de l'arxiu: CYPE Ingenieros S.A.
- Format: FIEBDC-3/2016
- Programa: Generador de preus de la construcció. CYPE Ingenieros, S.A.
- Data: 01/06/2023
- Divisa: EUR
- Costos indirectes: 3 %
- IVA: 21 %

## E Estructures

### EH Formigó armat

#### EHU Sostres unidireccionals

**EHU005** m² Sostre sanitari ventilat sobre muret de fàbrica.
Sostre sanitari ventilat de formigó armat, cantell 30 = 25+5 cm, realitzat amb formigó HA-25/F/20/XC2 fabricat en central, i abocament amb cubilot, volum 0,104 m³/m², i acer UNE-EN 10080 B 500 S en zona de reforç de negatius i connectors de biguetes i cèrcols, quantia 6 kg/m²; format per: bigueta pretesada T-18; revoltó de formigó, 60x20x25 cm; capa de compressió de 5 cm de gruix, amb armadura de repartiment formada per malla electrosoldada ME 20x20 Ø 5-5 B 500 T 6x2,20 UNE-EN 10080, sobre muret de suport de 80 cm d'altura de maó ceràmic calat (gero), per revestir, 29x14x5 cm, amb morter de ciment industrial, color gris, M-5, subministrat a granel, acabat amb làmina asfàltica. Inclús agent filmogen MasterKure 215 WB "Master Builders Solutions", per la cura de formigons i morters.
Criteri de valoració econòmica: El preu inclou l'elaboració de la ferralla (tall, doblegat i conformat d'elements) en taller industrial i el muntatge en el lloc definitiu de la seva col·locació en obra.
Inclou: MURET DE FÀBRICA: Neteja i preparació de la superfície suport. Replanteig. Seient de la primera filada sobre capa de morter. Col·locació i aplomat de mires de referència. Estesa de fils entre mires. Col·locació de les peces per filades a nivell. Formació de buits de ventilació en murs. Col·locació de la impermeabilització. SOSTRE SANITARI: Replanteig de la geometria de la planta. Col·locació de biguetes i revoltons. Col·locació de les armadures amb separadors homologats. Abocament i compactació del formigó. Reglejat i anivellació de la capa de compressió. Curat del formigó.
Criteri d'amidament de projecte: Superfície mesurada des de les cares exteriors dels cèrcols del perímetre, segons documentació gràfica de Projecte, deduint els buits de superfície major de 6 m².
Criteri de mesura d'obra: Es mesurarà, des de les cares exteriors dels cèrcols del perímetre, la superfície realment executada segons especificacions de Projecte, deduint els buits de superfície major de 6 m². Es consideren inclosos tots els elements integrants de l'estructura senyalats en els plànols i detalls del Projecte.

| Codi | Ut | Descripció | Rendiment | Preu | Import |
|---|---|---|---|---|---|
| mt04lpc010a | U | Maó ceràmic calat (gero), per revestir, 29x14x5 cm, per a ús en fàbrica protegida (peça P), densitat 860 kg/m³, segons UNE-EN 771-1. (material) | 67.2 | 0.31 | 20.832 |
| mt08aaa010a | m³ | Aigua. (material) | 0.011 | 1.5 | 0.017 |
| mt09mif010cb | t | Morter industrial per a obra de paleta, de ciment, color gris, categoria M-5 (resistència a compressió 5 N/mm²), subministrat a granel, segons UNE-EN 998-2. (material) | 0.061 | 46.5 | 2.837 |
| mt14lba010g | m² | Làmina de betum modificat amb elastòmer SBS, LBM(SBS)-40-FP, de 3,5 mm d'espessor, massa nominal 4 kg/m², amb armadura de feltre de polièster no teixit de 160 g/m², de superfície no protegida. Segons UNE-EN 13707. (material) | 0.84 | 5.91 | 4.964 |
| mt08eft030a | m² | Tauler de fusta tractada, de 22 mm d'espessor, reforçat amb varetes i perfils. (material) | 0.028 | 45.5 | 1.274 |
| mt08cim030b | m³ | Fusta de pi. (material) | 0.003 | 355.5 | 1.067 |
| mt08var060 | kg | Puntes d'acer de 20x100 mm. (material) | 0.04 | 8.75 | 0.350 |
| mt08dba010d | l | Agent desemmotllant, a base d'olis especials, emulsionant en aigua, per a encofrats metàl·lics, fenòlics o de fusta. (material) | 0.03 | 1.8 | 0.054 |
| mt07bho010d | U | Revoltó de formigó, 60x20x25 cm. Inclús peces especials. (material) | 5.25 | 0.85 | 4.463 |
| mt07vau010a | m | Bigueta pretesada, T-18, amb una longitud mitjana menor de 4 m, segons UNE-EN 15037-1. (material) | 0.165 | 5.2 | 0.858 |
| mt07vau010b | m | Bigueta pretesada, T-18, amb una longitud mitjana entre 4 i 5 m, segons UNE-EN 15037-1. (material) | 0.908 | 5.6 | 5.085 |
| mt07vau010c | m | Bigueta pretesada, T-18, amb una longitud mitjana entre 5 i 6 m, segons UNE-EN 15037-1. (material) | 0.495 | 5.9 | 2.921 |
| mt07vau010d | m | Bigueta pretesada, T-18, amb una longitud mitjana major de 6 m, segons UNE-EN 15037-1. (material) | 0.083 | 7.3 | 0.606 |
| mt07aco010c | kg | Ferralla elaborada en taller industrial amb acer en barres corrugades, UNE-EN 10080 B 500 S, de varis diàmetres. (material) | 6 | 1.6 | 9.600 |
| mt08var050 | kg | Filferro galvanitzat per a lligar, de 1,30 mm de diàmetre. (material) | 0.06 | 1.5 | 0.090 |
| mt07ame010d | m² | Malla electrosoldada ME 20x20 Ø 5-5 B 500 T 6x2,20 UNE-EN 10080. (material) | 1.1 | 2.52 | 2.772 |
| mt10haf010ctms | m³ | Formigó HA-25/F/20/XC2, fabricat en central. (material) | 0.109 | 92.2 | 10.050 |
| mt08cur020d | l | Agent filmogen MasterKure 215 WB "Master Builders Solutions", per la cura de formigons i morters. (material) | 0.15 | 1.61 | 0.242 |
| mq06mms010 | h | Mesclador continu amb sitja, per a morter industrial en sec, subministrat a granel. (maquinària) | 0.23 | 1.94 | 0.446 |
| mo021 | h | Oficial 1ª construcció en treballs de ram de paleta. (mà d'obra) | 1.098 | 27.5 | 30.195 |
| mo114 | h | Peó ordinari construcció en treballs de ram de paleta. (mà d'obra) | 0.626 | 23.04 | 14.423 |
| mo044 | h | Oficial 1ª encofrador. (mà d'obra) | 0.277 | 27.47 | 7.609 |
| mo091 | h | Ajudant encofrador. (mà d'obra) | 0.272 | 24.43 | 6.645 |
| mo043 | h | Oficial 1ª ferrallista. (mà d'obra) | 0.072 | 27.47 | 1.978 |
| mo090 | h | Ajudant ferrallista. (mà d'obra) | 0.072 | 24.43 | 1.759 |
| mo045 | h | Oficial 1ª estructurista, en treballs de posada en obra del formigó. (mà d'obra) | 0.04 | 27.47 | 1.099 |
| mo092 | h | Ajudant estructurista, en treballs de posada en obra del formigó. (mà d'obra) | 0.156 | 24.43 | 3.811 |
| % | % | Costos directes complementaris | 2 % | 136.047 | 2.721 |
|  |  | Costos directes |  |  | 138.768 |

Residus:
- col·locació: mt04lpc010a; factor de residu 0.04032
- col·locació: mt09mif010cb; factor de residu 0.0189
- col·locació: mt14lba010g; factor de residu 0.069964
- col·locació: mt08eft030a Tauler de fusta tractada, de 22 mm d'espessor, reforçat amb varetes i perfils; factor de residu 1
- col·locació: mt08cim030b Fusta de pi; factor de residu 1
- col·locació: mt08var060 Puntes d'acer de 20x100 mm; factor de residu 0.0045
- col·locació: mt08dba010d Agent desemmotllant, a base d'olis especials, emulsionant en aigua, per a encofrats metàl·lics, fenòlics o de fusta; factor de residu 0.07
- col·locació: mt07bho010d Revoltó de formigó, 60x20x25 cm. Inclús peces especials; factor de residu 0.045
- col·locació: mt07vau010a Bigueta pretesada, T-18, amb una longitud mitjana menor de 4 m, segons UNE-EN 15037-1; factor de residu 0.0252
- col·locació: mt07vau010b Bigueta pretesada, T-18, amb una longitud mitjana entre 4 i 5 m, segons UNE-EN 15037-1; factor de residu 0.0252
- col·locació: mt07vau010c Bigueta pretesada, T-18, amb una longitud mitjana entre 5 i 6 m, segons UNE-EN 15037-1; factor de residu 0.0252
- col·locació: mt07vau010d Bigueta pretesada, T-18, amb una longitud mitjana major de 6 m, segons UNE-EN 15037-1; factor de residu 0.0252
- col·locació: mt07aco010c Ferralla elaborada en taller industrial amb acer en barres corrugades, UNE-EN 10080 B 500 S, de varis diàmetres; factor de residu 0.0075
- col·locació: mt08var050 Filferro galvanitzat per a lligar, de 1,30 mm de diàmetre; factor de residu 0.0038
- col·locació: mt07ame010d Malla electrosoldada ME 20x20 Ø 5-5 B 500 T 6x2,20 UNE-EN 10080; factor de residu 0.0217299
- col·locació: mt10haf010ctms Formigó HA-25/F/20/XC2, fabricat en central; factor de residu 0.00129528

## Recursos

**mt04lpc010a** U Maó ceràmic calat (gero)
Dades tècniques: Cost energètic 6.766 MJ; Emissió de CO2 0.403 kg; Codi LER 17 01 02; Massa de l'element 1.75 kg; Volum 0.0014 m3
Residus:
- embalatge: re170201 Fusta. (component de residu); rendiment 0.011 kg; Codi LER 17 02 01; Massa de l'element 1 kg; Volum 0.000909 m3
- embalatge: re170203 Plàstic. (component de residu); rendiment 0.001 kg; Codi LER 17 02 03; Massa de l'element 1 kg; Volum 0.001667 m3

**mt08aaa010a** m³ Aigua
Dades tècniques: Cost energètic 60.000 MJ; Emissió de CO2 30.000 kg

**mt09mif010cb** t Morter industrial per a obra de paleta
Dades tècniques: Cost energètic 1960.000 MJ; Emissió de CO2 170.000 kg; Codi LER 17 01 01; Massa de l'element 1000 kg; Volum 0.666667 m3

**mt14lba010g** m² Làmina de betum modificat amb elastòmer SBS
Dades tècniques: Cost energètic 233.206 MJ; Emissió de CO2 6.561 kg; Codi LER 17 03 02; Massa de l'element 4 kg; Volum 0.004 m3
Residus:
- embalatge: re170203 Plàstic; rendiment 0.05 kg

**mt08eft030a** m² Tauler de fusta tractada, de 22 mm d'espessor, reforçat amb varetes i perfils
Dades tècniques: Cost energètic 1657.248 MJ; Emissió de CO2 -22.692 kg; Codi LER 17 02 01; Massa de l'element 12.2 kg; Volum 0.011091 m3

**mt08cim030b** m³ Fusta de pi
Dades tècniques: Cost energètic 7471.200 MJ; Emissió de CO2 -102.300 kg; Codi LER 17 02 01; Massa de l'element 55 kg; Volum 0.05 m3

**mt08var060** kg Puntes d'acer de 20x100 mm
Dades tècniques: Cost energètic 9.830 MJ; Emissió de CO2 0.510 kg; Codi LER 17 04 05; Massa de l'element 1 kg; Volum 0.000476 m3

**mt08dba010d** l Agent desemmotllant, a base d'olis especials, emulsionant en aigua, per a encofrats metàl·lics, fenòlics o de fusta
Dades tècniques: Cost energètic 82.642 MJ; Emissió de CO2 4.474 kg; Codi LER 17 09 04; Massa de l'element 0.932 kg; Volum 0.000621 m3
Residus:
- embalatge: re150104 Envasos metàl·lics. (component de residu); rendiment 0.042 kg; Codi LER 15 01 04; Massa de l'element 1 kg; Volum 0.001667 m3

**mt07bho010d** U Revoltó de formigó, 60x20x25 cm. Inclús peces especials
Dades tècniques: Cost energètic 9.909 MJ; Emissió de CO2 1.285 kg; Codi LER 17 01 01; Massa de l'element 16 kg; Volum 0.010667 m3
Residus:
- embalatge: re170201 Fusta; rendiment 0.008 kg
- embalatge: re170203 Plàstic; rendiment 0.004 kg

**mt07vau010a** m Bigueta pretesada, T-18, amb una longitud mitjana menor de 4 m, segons UNE-EN 15037-1
Dades tècniques: Cost energètic 43.461 MJ; Emissió de CO2 4.658 kg; Codi LER 17 01 01; Massa de l'element 29.3 kg; Volum 0.019533 m3
Residus:
- embalatge: re170201 Fusta; rendiment 0.014 kg
- embalatge: re170203 Plàstic; rendiment 0.06 kg

**mt07vau010b** m Bigueta pretesada, T-18, amb una longitud mitjana entre 4 i 5 m, segons UNE-EN 15037-1
Dades tècniques: Cost energètic 43.461 MJ; Emissió de CO2 4.658 kg; Codi LER 17 01 01; Massa de l'element 29.3 kg; Volum 0.019533 m3
Residus:
- embalatge: re170201 Fusta; rendiment 0.014 kg
- embalatge: re170203 Plàstic; rendiment 0.06 kg

**mt07vau010c** m Bigueta pretesada, T-18, amb una longitud mitjana entre 5 i 6 m, segons UNE-EN 15037-1
Dades tècniques: Cost energètic 43.461 MJ; Emissió de CO2 4.658 kg; Codi LER 17 01 01; Massa de l'element 29.3 kg; Volum 0.019533 m3
Residus:
- embalatge: re170201 Fusta; rendiment 0.014 kg
- embalatge: re170203 Plàstic; rendiment 0.06 kg

**mt07vau010d** m Bigueta pretesada, T-18, amb una longitud mitjana major de 6 m, segons UNE-EN 15037-1
Dades tècniques: Cost energètic 43.461 MJ; Emissió de CO2 4.658 kg; Codi LER 17 01 01; Massa de l'element 29.3 kg; Volum 0.019533 m3
Residus:
- embalatge: re170201 Fusta; rendiment 0.014 kg
- embalatge: re170203 Plàstic; rendiment 0.06 kg

**mt07aco010c** kg Ferralla elaborada en taller industrial amb acer en barres corrugades, UNE-EN 10080 B 500 S, de varis diàmetres
Dades tècniques: Cost energètic 9.830 MJ; Emissió de CO2 0.510 kg; Codi LER 17 04 05; Massa de l'element 1 kg; Volum 0.000476 m3

**mt08var050** kg Filferro galvanitzat per a lligar, de 1,30 mm de diàmetre
Dades tècniques: Cost energètic 25.100 MJ; Emissió de CO2 2.560 kg; Codi LER 17 04 05; Massa de l'element 1 kg; Volum 0.000476 m3

**mt07ame010d** m² Malla electrosoldada ME 20x20 Ø 5-5 B 500 T 6x2,20 UNE-EN 10080
Dades tècniques: Cost energètic 14.450 MJ; Emissió de CO2 0.750 kg; Codi LER 17 04 05; Massa de l'element 1.47 kg; Volum 0.0007 m3

**mt10haf010ctms** m³ Formigó HA-25/F/20/XC2, fabricat en central
Dades tècniques: Cost energètic 1840.000 MJ; Emissió de CO2 230.000 kg; Codi LER 17 01 01; Massa de l'element 2300 kg; Volum 1.533333 m3
