# Llosa mixta amb xapa col·laborant

- Propietat de l'arxiu: CYPE Ingenieros S.A.
- Format: FIEBDC-3/2016
- Programa: Generador de preus de la construcció. CYPE Ingenieros, S.A.
- Data: 01/06/2023
- Divisa: EUR
- Costos indirectes: 3 %
- IVA: 21 %

## E Estructures

### EH Formigó armat

#### EHX Lloses mixtes

**EHX005** m² Llosa mixta amb xapa col·laborant.
Llosa mixta de 10 cm de cantell, amb xapa col·laborant d'acer galvanitzat amb forma xapa grecada, de 0,75 mm d'espessor, 44 mm d'altura de perfil i 172 mm d'intereix, 10 connectors soldats d'acer galvanitzat, de 19 mm de diàmetre i 81 mm d'altura i formigó armat realitzat amb formigó HA-25/F/20/XC2 fabricat en central, i abocament amb cubilot, volum total de formigó 0,062 m³/m²; acer UNE-EN 10080 B 500 S, amb una quantia total de 1 kg/m²; i malla electrosoldada ME 15x30 Ø 6-6 B 500 T 6x2,20 UNE-EN 10080; recolzat tot això sobre estructura metàl·lica. Inclús peces angulars per rematades perimetrals i de volades, cargols per a fixació de les xapes, filferro de lligar, separadors i agent filmogen MasterKure 215 WB "Master Builders Solutions", per la cura de formigons i morters.
Criteri de valoració econòmica: El preu inclou l'elaboració de la ferralla (tall, doblegat i conformat d'elements) en taller industrial i el muntatge en el lloc definitiu de la seva col·locació en obra, però no inclou l'estructura metàl·lica.
Inclou: Replanteig. Muntatge de les xapes. Fixació de les xapes i resolució dels suports. Fixació dels connectors a les xapes, mitjançant soldadura. Col·locació d'armadures amb separadors homologats. Abocament i compactació del formigó. Reglejat i anivellació de la superfície d'acabat. Curat del formigó.
Criteri d'amidament de projecte: Superfície mesurada en veritable magnitud, segons documentació gràfica de Projecte, deduint els buits de superfície major de 6 m².
Criteri de mesura d'obra: Es mesurarà, en veritable magnitud, la superfície realment executada segons especificacions de Projecte, deduint els buits de superfície major de 6 m².

| Codi | Ut | Descripció | Rendiment | Preu | Import |
|---|---|---|---|---|---|
| mt07pcl010aacba | m² | Perfil de xapa d'acer galvanitzat amb forma xapa grecada, de 0,75 mm d'espessor, 44 mm d'altura de perfil i 172 mm d'intereix, 7 a 8 kg/m² i un moment d'inèrcia de 30 a 40 cm4. (material) | 1.05 | 28.94 | 30.387 |
| mt07pcl020 | m | Peça angular de xapa d'acer galvanitzat, per rematades perimetrals i de volades. (material) | 0.04 | 27.2 | 1.088 |
| mt07pcl030 | U | Cargol autoforadant rosca-xapa, per a fixació de xapes. (material) | 6 | 0.35 | 2.100 |
| mt07aco020i | U | Separador homologat per lloses. (material) | 3 | 0.09 | 0.270 |
| mt07aco010c | kg | Ferralla elaborada en taller industrial amb acer en barres corrugades, UNE-EN 10080 B 500 S, de varis diàmetres. (material) | 1 | 1.6 | 1.600 |
| mt08var050 | kg | Filferro galvanitzat per a lligar, de 1,30 mm de diàmetre. (material) | 0.028 | 1.5 | 0.042 |
| mt07ame010h | m² | Malla electrosoldada ME 15x30 Ø 6-6 B 500 T 6x2,20 UNE-EN 10080. (material) | 1.15 | 3.53 | 4.060 |
| mt10haf010ctms | m³ | Formigó HA-25/F/20/XC2, fabricat en central. (material) | 0.065 | 92.2 | 5.993 |
| mt07cem040a | U | Connector d'acer galvanitzat amb cap de disc, de 19 mm de diàmetre i 81 mm d'altura, per fixar a estructura d'acer mitjançant soldadura a la xapa col·laborant. (material) | 10 | 1.52 | 15.200 |
| mt08cur020d | l | Agent filmogen MasterKure 215 WB "Master Builders Solutions", per la cura de formigons i morters. (material) | 0.15 | 1.61 | 0.242 |
| mq08sol030 | h | Equip i elements auxiliars per soldadura de connectors. (maquinària) | 0.5 | 19.68 | 9.840 |
| mo047 | h | Oficial 1ª muntador d'estructura metàl·lica. (mà d'obra) | 0.743 | 27.47 | 20.410 |
| mo094 | h | Ajudant muntador d'estructura metàl·lica. (mà d'obra) | 0.288 | 24.43 | 7.036 |
| mo043 | h | Oficial 1ª ferrallista. (mà d'obra) | 0.041 | 27.47 | 1.126 |
| mo090 | h | Ajudant ferrallista. (mà d'obra) | 0.039 | 24.43 | 0.953 |
| mo045 | h | Oficial 1ª estructurista, en treballs de posada en obra del formigó. (mà d'obra) | 0.016 | 27.47 | 0.440 |
| mo092 | h | Ajudant estructurista, en treballs de posada en obra del formigó. (mà d'obra) | 0.067 | 24.43 | 1.637 |
| % | % | Costos directes complementaris | 2 % | 102.424 | 2.048 |
|  |  | Costos directes |  |  | 104.472 |

Residus:
- col·locació: mt07pcl010aacba; factor de residu 0.0053
- col·locació: mt07pcl020 Peça angular de xapa d'acer galvanitzat, per rematades perimetrals i de volades; factor de residu 0.0053
- col·locació: mt07pcl030 Cargol autoforadant rosca-xapa, per a fixació de xapes; factor de residu 0.00428571
- col·locació: mt07aco010c Ferralla elaborada en taller industrial amb acer en barres corrugades, UNE-EN 10080 B 500 S, de varis diàmetres; factor de residu 0.0075
- col·locació: mt08var050 Filferro galvanitzat per a lligar, de 1,30 mm de diàmetre; factor de residu 0.0038
- col·locació: mt07ame010h Malla electrosoldada ME 15x30 Ø 6-6 B 500 T 6x2,20 UNE-EN 10080; factor de residu 0.0194044
- col·locació: mt10haf010ctms Formigó HA-25/F/20/XC2, fabricat en central; factor de residu 0.00129528

## Recursos

**mt07pcl010aacba** m² Perfil de xapa d'acer galvanitzat amb forma xapa grecada
Dades tècniques: Cost energètic 191.350 MJ; Emissió de CO2 19.354 kg; Codi LER 17 04 05; Massa de l'element 7.5 kg; Volum 0.003571 m3
Residus:
- embalatge: re170203 Plàstic. (component de residu); rendiment 0.032 kg; Codi LER 17 02 03; Massa de l'element 1 kg; Volum 0.001667 m3

**mt07pcl020** m Peça angular de xapa d'acer galvanitzat, per rematades perimetrals i de volades
Dades tècniques: Cost energètic 377.275 MJ; Emissió de CO2 38.438 kg; Codi LER 17 04 05; Massa de l'element 15 kg; Volum 0.007143 m3
Residus:
- embalatge: re170203 Plàstic; rendiment 0.008 kg

**mt07pcl030** U Cargol autoforadant rosca-xapa, per a fixació de xapes
Dades tècniques: Cost energètic 0.033 MJ; Emissió de CO2 0.003 kg; Codi LER 17 04 05; Massa de l'element 0.0014 kg
Residus:
- embalatge: re150101 Envasos de paper i cartró. (component de residu); rendiment 0.001 kg; Codi LER 15 01 01; Massa de l'element 1 kg; Volum 0.001333 m3

**mt07aco020i** U Separador homologat per lloses
Dades tècniques: Cost energètic 1.105 MJ; Emissió de CO2 0.114 kg
Residus:
- embalatge: re150101 Envasos de paper i cartró; rendiment 0.072 kg

**mt07aco010c** kg Ferralla elaborada en taller industrial amb acer en barres corrugades, UNE-EN 10080 B 500 S, de varis diàmetres
Dades tècniques: Cost energètic 9.830 MJ; Emissió de CO2 0.510 kg; Codi LER 17 04 05; Massa de l'element 1 kg; Volum 0.000476 m3

**mt08var050** kg Filferro galvanitzat per a lligar, de 1,30 mm de diàmetre
Dades tècniques: Cost energètic 25.100 MJ; Emissió de CO2 2.560 kg; Codi LER 17 04 05; Massa de l'element 1 kg; Volum 0.000476 m3

**mt07ame010h** m² Malla electrosoldada ME 15x30 Ø 6-6 B 500 T 6x2,20 UNE-EN 10080
Dades tècniques: Cost energètic 20.152 MJ; Emissió de CO2 1.046 kg; Codi LER 17 04 05; Massa de l'element 2.05 kg; Volum 0.000976 m3

**mt10haf010ctms** m³ Formigó HA-25/F/20/XC2, fabricat en central
Dades tècniques: Cost energètic 1840.000 MJ; Emissió de CO2 230.000 kg; Codi LER 17 01 01; Massa de l'element 2300 kg; Volum 1.533333 m3

**mt07cem040a** U Connector d'acer galvanitzat amb cap de disc
Dades tècniques: Cost energètic 5.789 MJ; Emissió de CO2 0.434 kg
Residus:
- embalatge: re150101 Envasos de paper i cartró; rendiment 0.09 kg
- embalatge: re170203 Plàstic; rendiment 0.045 kg
