# Reblert d'extradós de volta

- Propietat de l'arxiu: CYPE INGENIEROS, S.A.
- Format: FIEBDC-3/2002
- Divisa: EUR
- Costos indirectes: 3.00 %
- IVA: 21.00 %

## E Estructures

### EF Fàbrica

#### EFE Voltes

**EFE021** m³ Reblert d'extradós de volta.
Reblert d'extradós de volta amb formigó en massa HM-15/B/20/X0, amb mitjans manuals.
Inclou: Estesa del material de reblert en tongades d'espessor uniforme. Reglejat i anivellació de la superfície d'acabat.
Criteri d'amidament de projecte: Volum mesurat segons documentació gràfica de Projecte.
Criteri de mesura d'obra: Es mesurarà el volum realment executat segons especificacions de Projecte.

| Codi | Ut | Descripció | Rendiment | Preu | Import |
|---|---|---|---|---|---|
| mt10hmf011xb | m³ | Formigó en massa HM-15/B/20/X0, fabricat en central. (material) | 1.050 | 77.00 | 80.85 |
| mo020 | h | Oficial 1ª construcció. (mà d'obra) | 0.739 | 27.50 | 20.32 |
| mo113 | h | Peó ordinari construcció. (mà d'obra) | 1.477 | 23.04 | 34.03 |
| % | % | Costos directes complementaris | 2 % | 135.20 | 2.70 |
|  |  | Costos directes |  |  | 137.90 |
