# Revestiment realcalinitzador i protector del formigó armat enfront de la carbonatació

- Propietat de l'arxiu: CYPE INGENIEROS, S.A.
- Format: FIEBDC-3/2002
- Divisa: EUR
- Costos indirectes: 3.00 %
- IVA: 21.00 %

## E Estructures

### EH Formigó armat

#### EHO Proteccions

**EHO060** m² Revestiment realcalinitzador i protector del formigó armat enfront de la carbonatació.
Aplicació manual de dues capes de revestiment realcalinitzador i protector MasterProtect 126 "Master Builders Solutions", de 3 mm d'espessor (rendiment: 3 kg/m² cada capa), per a la reducció de la profunditat de carbonatació i posterior protecció del formigó armat enfront de la carbonatació.
Inclou: Humectació i neteja de la superfície suport. Aplicació del producte.
Criteri d'amidament de projecte: Superfície mesurada segons documentació gràfica de Projecte.
Criteri de mesura d'obra: Es mesurarà la superfície realment executada segons especificacions de Projecte.

| Codi | Ut | Descripció | Rendiment | Preu | Import |
|---|---|---|---|---|---|
| mt09reh470c | kg | Revestiment realcalinitzador i protector MasterProtect 126 "Master Builders Solutions", compost per una mescla de ciments especials, àrids de granulometria seleccionada i additius, sense dissolvents, permeable al vapor d'aigua i amb resistència a les glaçades, per a la reducció de la profunditat de carbonatació i posterior protecció del formigó armat enfront de la carbonatació. (material) | 6.000 | 2.92 | 17.52 |
| mo020 | h | Oficial 1ª construcció. (mà d'obra) | 0.258 | 27.50 | 7.10 |
| mo113 | h | Peó ordinari construcció. (mà d'obra) | 0.258 | 23.04 | 5.94 |
| % | % | Costos directes complementaris | 2 % | 30.56 | 0.61 |
|  |  | Costos directes |  |  | 31.17 |
