# Sistema d'encofrat per a pilar rectangular o quadrat de formigó vist

- Propietat de l'arxiu: CYPE INGENIEROS, S.A.
- Format: FIEBDC-3/2002
- Divisa: EUR
- Costos indirectes: 3.00 %
- IVA: 21.00 %

## E Estructures

### EH Formigó armat

#### EHS Pilars

**EHS017** m² Sistema d'encofrat per a pilar rectangular o quadrat de formigó vist.
Muntatge i desmuntatge de sistema d'encofrat reutilitzable per a formació de pilar rectangular o quadrat de formigó armat, amb acabat vist amb textura llisa en planta de fins a 3 m d'altura lliure, format per: superfície encofrant de taulers contraxapats fenòlics amb bastidor metàl·lic, amortitzables en 20 usos i estructura suport vertical de puntals metàl·lics, amortitzables en 150 usos. Inclús líquid desencofrant MasterFinish RL 211 "Master Builders Solutions", per evitar l'adherència del formigó a l'encofrat i matavius per a bisellat de cantells.
Inclou: Replanteig. Muntatge del sistema d'encofrat. Humectació de l'encofrat. Desmuntatge del sistema d'encofrat. Neteja i emmagatzematge de l'encofrat.
Criteri d'amidament de projecte: Superfície d'encofrat en contacte amb el formigó, mesurada segons documentació gràfica de Projecte.
Criteri de mesura d'obra: Es mesurarà la superfície d'encofrat en contacte amb el formigó realment executada segons especificacions de Projecte.

| Codi | Ut | Descripció | Rendiment | Preu | Import |
|---|---|---|---|---|---|
| mt08vis010a | m² | Tauler contraplacat fenòlic de fusta de pi amb bastidor metàl·lic, per a encofrat de pilars de formigó armat amb acabat vist, de secció rectangular o quadrada, de fins a 3 m d'altura, inclús accessoris de muntatge. (material) | 0.060 | 87.00 | 5.22 |
| mt50spa081a | U | Puntal metàl·lic telescòpic, de fins a 3 m d'altura. (material) | 0.007 | 19.25 | 0.13 |
| mt08var040a | U | Matavius de PVC, de varies dimensions i 2500 mm de longitud. (material) | 1.338 | 0.55 | 0.74 |
| mt08dba010e | l | Agent desemmotllant biodegradable en fase aquosa MasterFinish RL 211 "Master Builders Solutions", per a formigons amb acabat vist. (material) | 0.013 | 4.73 | 0.06 |
| mo044 | h | Oficial 1ª encofrador. (mà d'obra) | 0.512 | 27.47 | 14.06 |
| mo091 | h | Ajudant encofrador. (mà d'obra) | 0.512 | 24.43 | 12.51 |
| % | % | Costos directes complementaris | 2 % | 32.72 | 0.65 |
|  |  | Costos directes |  |  | 33.37 |
