# Col·locació d'injectors externs, en fissura d'element de formigó

- Propietat de l'arxiu: CYPE INGENIEROS, S.A.
- Format: FIEBDC-3/2002
- Divisa: EUR
- Costos indirectes: 3.00 %
- IVA: 21.00 %

## E Estructures

### EH Formigó armat

#### EHY Reparacions

**EHY063** m Col·locació d'injectors externs, en fissura d'element de formigó.
Col·locació d'injectors externs, cada 20 cm, en fissura d'element de formigó, amb adhesiu tixòtrop de dos components a base de resina epoxi, MasterBrace ADH 1460 "Master Builders Solutions", i segellat superficial de la fissura, amb el mateix material, a fi d'evitar la fuita de la beurada durant el procés d'injecció.
Criteri de valoració econòmica: El preu no inclou l'injecció de la resina.
Inclou: Segellat superficial de la fissura. Replanteig. Fixació dels injectors. Retirada dels injectors. Eliminació del material de segellat sobrant.
Criteri d'amidament de projecte: Longitud mesurada segons documentació gràfica de Projecte.
Criteri de mesura d'obra: Es mesurarà la longitud realment executada segons especificacions de Projecte.

| Codi | Ut | Descripció | Rendiment | Preu | Import |
|---|---|---|---|---|---|
| mt09reh121 | U | Tap injector extern. (material) | 5.000 | 0.43 | 2.15 |
| mt09reh122 | U | Injector extern. (material) | 5.000 | 1.40 | 7.00 |
| mt09reh120d | kg | Adhesiu tixòtrop de dos components a base de resina epoxi, MasterBrace ADH 1460 "Master Builders Solutions", per a la correcta unió entre el formigó fresc i el formigó endurit o per a millorar l'adherència del formigó endurit i l'acer, segons UNE-EN 1504-7. (material) | 0.425 | 11.98 | 5.09 |
| mo020 | h | Oficial 1ª construcció. (mà d'obra) | 0.628 | 27.50 | 17.27 |
| mo112 | h | Peó especialitzat construcció. (mà d'obra) | 0.665 | 23.79 | 15.82 |
| % | % | Costos directes complementaris | 2 % | 47.33 | 0.95 |
|  |  | Costos directes |  |  | 48.28 |
