# Segellat de junta de dilatació amb massilla elàstica

- Propietat de l'arxiu: CYPE INGENIEROS, S.A.
- Format: FIEBDC-3/2002
- Divisa: EUR
- Costos indirectes: 3.00 %
- IVA: 21.00 %

## N Aïllaments e impermeabilitzacions

### NI Impermeabilitzacions

#### NIJ Junts

**NIJ020** m Segellat de junta de dilatació amb massilla elàstica.
Segellat de junta de dilatació de 15 mm d'amplada, en parament vertical exterior, amb massilla elastòmera monocomponent a base de poliuretà, MasterSeal NP 474 "Master Builders Solutions", de color blanc, sobre cordó de polietilè expandit de cel·les tancades, de secció circular de 20 mm de diàmetre, MasterSeal 920 "Master Builders Solutions"; acabat mitjançant allisat del material amb espàtula.
Inclou: Neteja del suport. Protecció de la superfície contigua al junt. Reblert del fons del junt. Aplicació de la massilla.
Criteri d'amidament de projecte: Longitud mesurada segons documentació gràfica de Projecte.
Criteri de mesura d'obra: Es mesurarà la longitud realment executada segons especificacions de Projecte.

| Codi | Ut | Descripció | Rendiment | Preu | Import |
|---|---|---|---|---|---|
| mt15bas010B | m | Cordó de polietilè expandit de cel·les tancades, de secció circular de 20 mm de diàmetre, MasterSeal 920 "Master Builders Solutions", per al replè de fons de junt. (material) | 1.000 | 0.17 | 0.17 |
| mt15bas030m | U | Cartutx de massilla elastòmera monocomponent a base de poliuretà, MasterSeal NP 474 "Master Builders Solutions", de color blanc, de 600 ml, tipus F-25 HM segons UNE-EN ISO 11600, d'alta adherència i d'enduriment ràpid, amb elevades propietats elàstiques, resistència a la intempèrie, a l'envelliment i als rajos UV, apta per estar en contacte amb aigua potable, duresa Shore A aproximada de 35 i allargament en trencament > 600%, segons UNE-EN ISO 11600. (material) | 0.250 | 6.58 | 1.65 |
| mo112 | h | Peó especialitzat construcció. (mà d'obra) | 0.261 | 23.79 | 6.21 |
| % | % | Costos directes complementaris | 2 % | 8.03 | 0.16 |
|  |  | Costos directes |  |  | 8.19 |
