# Forjat reticular amb cassetó recuperable

- Propietat de l'arxiu: CYPE Ingenieros S.A.
- Format: FIEBDC-3/2016
- Programa: Generador de preus de la construcció. CYPE Ingenieros, S.A.
- Data: 01/06/2023
- Divisa: EUR
- Costos indirectes: 3 %
- IVA: 21 %

## E Estructures

### EH Formigó armat

#### EHR Sostres reticulars

**EHR015** m² Forjat reticular amb cassetó recuperable.
Sostre reticular de formigó armat amb cassetó recuperable, horitzontal, amb 15% de zones massisses, amb altura lliure de planta de fins a 3 m, cantell total 30 = 25+5 cm, realitzat amb formigó HA-25/F/20/XC2 fabricat en central, i abocament amb cubilot, volum 0,18 m³/m², i acer UNE-EN 10080 B 500 S en zona d'àbacs, nervis i cèrcols, quantia 19 kg/m²; nervis de formigó "in situ" de 12 cm de gruix, intereix 70 cm; cassetó recuperable de PVC, 64x70x25 cm; capa de compressió de 5 cm de gruix, amb armadura de repartiment formada per malla electrosoldada ME 20x20 Ø 5-5 B 500 T 6x2,20 UNE-EN 10080; muntatge i desmuntatge de sistema d'encofrat continu, amb acabat vist amb textura llisa, format per: superfície encofrant de taulers de fusta tractada, reforçats amb varetes i perfils, amortitzables en 20 usos; estructura suport horitzontal de sotaponts metàl·lics i accessoris de muntatge, amortitzables en 150 usos i estructura suport vertical de puntals metàl·lics, amortitzables en 150 usos, en zones massisses i muntatge i desmuntatge de sistema d'encofrat continu, format per: superfície encofrant de cassetons recuperables; estructura suport horitzontal de portasotaponts i guies metàl·liques i accessoris de muntatge, amortitzables en 150 usos i estructura suport vertical de puntals metàl·lics, amortitzables en 150 usos, en zones alleugerides. Inclús filferro de lligar, separadors, líquid desencofrant MasterFinish RL 211 "Master Builders Solutions", per evitar l'adherència del formigó a l'encofrat i agent filmogen MasterKure 220 WB "Master Builders Solutions", per la cura de formigons i morters.
Criteri de valoració econòmica: El preu inclou l'elaboració de la ferralla (tall, doblegat i conformat d'elements) en taller industrial i el muntatge en el lloc definitiu de la seva col·locació en obra, però no inclou els pilars.
Inclou: Replanteig del sistema d'encofrat. Muntatge del sistema d'encofrat. Replanteig de la geometria de la planta sobre l'encofrat. Col·locació dels cassetons recuperables. Col·locació de les armadures amb separadors homologats. Abocament i compactació del formigó. Reglejat i anivellació de la capa de compressió. Curat del formigó. Desmuntatge del sistema d'encofrat. Recuperació dels cassetons.
Criteri d'amidament de projecte: Superfície mesurada en veritable magnitud des de les cares exteriors dels cèrcols del perímetre, segons documentació gràfica de Projecte, deduint els buits de superfície major de 6 m².
Criteri de mesura d'obra: Es mesurarà, en veritable magnitud, des de les cares exteriors dels cèrcols del perímetre, la superfície realment executada segons especificacions de Projecte, deduint els buits de superfície major de 6 m². Es consideren inclosos tots els elements integrants de l'estructura senyalats en els plànols i detalls del Projecte.

| Codi | Ut | Descripció | Rendiment | Preu | Import |
|---|---|---|---|---|---|
| mt08eft035a | m² | Tauler de fusta tractada, de 30 mm d'espessor, reforçat amb varetes i perfils, per a encofrat de forjat reticular amb cassetó recuperable, per deixar un acabat vist del formigó. (material) | 0.008 | 61.9 | 0.495 |
| mt08eva030 | m² | Estructura suport per a encofrat recuperable, composta de: sotaponts metàl·lics i accessoris de muntatge. (material) | 0.001 | 102 | 0.102 |
| mt08eva035 | m² | Estructura suport per a encofrat de cassetons recuperables, composta de: portasotaponts i guies metàl·liques i accessoris de muntatge. (material) | 0.006 | 114 | 0.684 |
| mt50spa081a | U | Puntal metàl·lic telescòpic, de fins a 3 m d'altura. (material) | 0.027 | 19.25 | 0.520 |
| mt08cim030b | m³ | Fusta de pi. (material) | 0.001 | 355.5 | 0.356 |
| mt08var060 | kg | Puntes d'acer de 20x100 mm. (material) | 0.006 | 8.75 | 0.053 |
| mt08dba010e | l | Agent desemmotllant biodegradable en fase aquosa MasterFinish RL 211 "Master Builders Solutions", per a formigons amb acabat vist. (material) | 0.002 | 4.73 | 0.009 |
| mt07cre010b | U | Cassetó recuperable de PVC, 64x70x25 cm. Inclús peces especials. (material) | 0.035 | 60.5 | 2.118 |
| mt07aco020g | U | Separador homologat per forjats reticulars. (material) | 1.2 | 0.06 | 0.072 |
| mt07aco010c | kg | Ferralla elaborada en taller industrial amb acer en barres corrugades, UNE-EN 10080 B 500 S, de varis diàmetres. (material) | 19 | 1.6 | 30.400 |
| mt08var050 | kg | Filferro galvanitzat per a lligar, de 1,30 mm de diàmetre. (material) | 0.152 | 1.5 | 0.228 |
| mt07ame010d | m² | Malla electrosoldada ME 20x20 Ø 5-5 B 500 T 6x2,20 UNE-EN 10080. (material) | 1.1 | 2.52 | 2.772 |
| mt10haf010ctms | m³ | Formigó HA-25/F/20/XC2, fabricat en central. (material) | 0.189 | 92.2 | 17.426 |
| mt08cur010g | l | Agent filmogen MasterKure 220 WB "Master Builders Solutions", per la cura de formigons i morters, amb acabat vist. (material) | 0.15 | 3.33 | 0.500 |
| mo044 | h | Oficial 1ª encofrador. (mà d'obra) | 0.775 | 27.47 | 21.289 |
| mo091 | h | Ajudant encofrador. (mà d'obra) | 0.775 | 24.43 | 18.933 |
| mo043 | h | Oficial 1ª ferrallista. (mà d'obra) | 0.281 | 27.47 | 7.719 |
| mo090 | h | Ajudant ferrallista. (mà d'obra) | 0.281 | 24.43 | 6.865 |
| mo045 | h | Oficial 1ª estructurista, en treballs de posada en obra del formigó. (mà d'obra) | 0.06 | 27.47 | 1.648 |
| mo092 | h | Ajudant estructurista, en treballs de posada en obra del formigó. (mà d'obra) | 0.242 | 24.43 | 5.912 |
| % | % | Costos directes complementaris | 2 % | 118.101 | 2.362 |
|  |  | Costos directes |  |  | 120.463 |

Residus:
- col·locació: mt08eft035a; factor de residu 1
- col·locació: mt50spa081a Puntal metàl·lic telescòpic, de fins a 3 m d'altura; factor de residu 1
- col·locació: mt08cim030b Fusta de pi; factor de residu 1
- col·locació: mt08var060 Puntes d'acer de 20x100 mm; factor de residu 0.0045
- col·locació: mt08dba010e; factor de residu 0.07
- col·locació: mt07cre010b Cassetó recuperable de PVC, 64x70x25 cm. Inclús peces especials; factor de residu 1
- col·locació: mt07aco010c Ferralla elaborada en taller industrial amb acer en barres corrugades, UNE-EN 10080 B 500 S, de varis diàmetres; factor de residu 0.0075
- col·locació: mt08var050 Filferro galvanitzat per a lligar, de 1,30 mm de diàmetre; factor de residu 0.0038
- col·locació: mt07ame010d Malla electrosoldada ME 20x20 Ø 5-5 B 500 T 6x2,20 UNE-EN 10080; factor de residu 0.0217299
- col·locació: mt10haf010ctms Formigó HA-25/F/20/XC2, fabricat en central; factor de residu 0.00129528

## Recursos

**mt08eft035a** m² Tauler de fusta tractada
Dades tècniques: Cost energètic 2254.944 MJ; Emissió de CO2 -30.876 kg; Codi LER 17 02 01; Massa de l'element 16.6 kg; Volum 0.015091 m3

**mt50spa081a** U Puntal metàl·lic telescòpic, de fins a 3 m d'altura
Dades tècniques: Cost energètic 97.317 MJ; Emissió de CO2 5.049 kg; Codi LER 17 04 05; Massa de l'element 9.9 kg; Volum 0.004714 m3

**mt08cim030b** m³ Fusta de pi
Dades tècniques: Cost energètic 7471.200 MJ; Emissió de CO2 -102.300 kg; Codi LER 17 02 01; Massa de l'element 55 kg; Volum 0.05 m3

**mt08var060** kg Puntes d'acer de 20x100 mm
Dades tècniques: Cost energètic 9.830 MJ; Emissió de CO2 0.510 kg; Codi LER 17 04 05; Massa de l'element 1 kg; Volum 0.000476 m3

**mt08dba010e** l Agent desemmotllant biodegradable en fase aquosa MasterFinish RL 211 "Master Builders Solutions"
Dades tècniques: Cost energètic 85.113 MJ; Emissió de CO2 4.608 kg; Codi LER 17 09 04; Massa de l'element 0.96 kg; Volum 0.00064 m3
Residus:
- embalatge: re150104 Envasos metàl·lics. (component de residu); rendiment 0.042 kg; Codi LER 15 01 04; Massa de l'element 1 kg; Volum 0.001667 m3

**mt07cre010b** U Cassetó recuperable de PVC, 64x70x25 cm. Inclús peces especials
Dades tècniques: Cost energètic 894.202 MJ; Emissió de CO2 44.396 kg; Codi LER 17 02 03; Massa de l'element 9.23 kg; Volum 0.015383 m3

**mt07aco020g** U Separador homologat per forjats reticulars
Dades tècniques: Cost energètic 1.105 MJ; Emissió de CO2 0.114 kg
Residus:
- embalatge: re150101 Envasos de paper i cartró. (component de residu); rendiment 0.072 kg; Codi LER 15 01 01; Massa de l'element 1 kg; Volum 0.001333 m3

**mt07aco010c** kg Ferralla elaborada en taller industrial amb acer en barres corrugades, UNE-EN 10080 B 500 S, de varis diàmetres
Dades tècniques: Cost energètic 9.830 MJ; Emissió de CO2 0.510 kg; Codi LER 17 04 05; Massa de l'element 1 kg; Volum 0.000476 m3

**mt08var050** kg Filferro galvanitzat per a lligar, de 1,30 mm de diàmetre
Dades tècniques: Cost energètic 25.100 MJ; Emissió de CO2 2.560 kg; Codi LER 17 04 05; Massa de l'element 1 kg; Volum 0.000476 m3

**mt07ame010d** m² Malla electrosoldada ME 20x20 Ø 5-5 B 500 T 6x2,20 UNE-EN 10080
Dades tècniques: Cost energètic 14.450 MJ; Emissió de CO2 0.750 kg; Codi LER 17 04 05; Massa de l'element 1.47 kg; Volum 0.0007 m3

**mt10haf010ctms** m³ Formigó HA-25/F/20/XC2, fabricat en central
Dades tècniques: Cost energètic 1840.000 MJ; Emissió de CO2 230.000 kg; Codi LER 17 01 01; Massa de l'element 2300 kg; Volum 1.533333 m3
