# Sistema d'encofrat per a pilar rectangular o quadrat de formigó vist

- Propietat de l'arxiu: CYPE Ingenieros S.A.
- Format: FIEBDC-3/2016
- Programa: Generador de preus de la construcció. CYPE Ingenieros, S.A.
- Data: 01/06/2023
- Divisa: EUR
- Costos indirectes: 3 %
- IVA: 21 %

## E Estructures

### EH Formigó armat

#### EHS Pilars

**EHS017** m² Sistema d'encofrat per a pilar rectangular o quadrat de formigó vist.
Muntatge i desmuntatge de sistema d'encofrat reutilitzable per a formació de pilar rectangular o quadrat de formigó armat, amb acabat vist amb textura llisa en planta de fins a 3 m d'altura lliure, format per: superfície encofrant de taulers contraxapats fenòlics amb bastidor metàl·lic, amortitzables en 20 usos i estructura suport vertical de puntals metàl·lics, amortitzables en 150 usos. Inclús líquid desencofrant MasterFinish RL 211 "Master Builders Solutions", per evitar l'adherència del formigó a l'encofrat i matavius per a bisellat de cantells.
Inclou: Replanteig. Muntatge del sistema d'encofrat. Humectació de l'encofrat. Desmuntatge del sistema d'encofrat. Neteja i emmagatzematge de l'encofrat.
Criteri d'amidament de projecte: Superfície d'encofrat en contacte amb el formigó, mesurada segons documentació gràfica de Projecte.
Criteri de mesura d'obra: Es mesurarà la superfície d'encofrat en contacte amb el formigó realment executada segons especificacions de Projecte.

| Codi | Ut | Descripció | Rendiment | Preu | Import |
|---|---|---|---|---|---|
| mt08vis010a | m² | Tauler contraplacat fenòlic de fusta de pi amb bastidor metàl·lic, per a encofrat de pilars de formigó armat amb acabat vist, de secció rectangular o quadrada, de fins a 3 m d'altura, inclús accessoris de muntatge. (material) | 0.06 | 87 | 5.220 |
| mt50spa081a | U | Puntal metàl·lic telescòpic, de fins a 3 m d'altura. (material) | 0.007 | 19.25 | 0.135 |
| mt08var040a | U | Matavius de PVC, de varies dimensions i 2500 mm de longitud. (material) | 1.338 | 0.55 | 0.736 |
| mt08dba010e | l | Agent desemmotllant biodegradable en fase aquosa MasterFinish RL 211 "Master Builders Solutions", per a formigons amb acabat vist. (material) | 0.013 | 4.73 | 0.061 |
| mo044 | h | Oficial 1ª encofrador. (mà d'obra) | 0.512 | 27.47 | 14.065 |
| mo091 | h | Ajudant encofrador. (mà d'obra) | 0.512 | 24.43 | 12.508 |
| % | % | Costos directes complementaris | 2 % | 32.725 | 0.655 |
|  |  | Costos directes |  |  | 33.380 |

Residus:
- col·locació: mt08vis010a; factor de residu 1
- col·locació: mt50spa081a Puntal metàl·lic telescòpic, de fins a 3 m d'altura; factor de residu 1
- col·locació: mt08var040a Matavius de PVC, de varies dimensions i 2500 mm de longitud; factor de residu 1
- col·locació: mt08dba010e; factor de residu 0.07

## Recursos

**mt08vis010a** m² Tauler contraplacat fenòlic de fusta de pi amb bastidor metàl·lic
Dades tècniques: Cost energètic 351.626 MJ; Emissió de CO2 0.605 kg; Codi LER 17 02 01; Massa de l'element 12.1 kg; Volum 0.011 m3

**mt50spa081a** U Puntal metàl·lic telescòpic, de fins a 3 m d'altura
Dades tècniques: Cost energètic 97.317 MJ; Emissió de CO2 5.049 kg; Codi LER 17 04 05; Massa de l'element 9.9 kg; Volum 0.004714 m3

**mt08var040a** U Matavius de PVC, de varies dimensions i 2500 mm de longitud
Dades tècniques: Cost energètic 7.989 MJ; Emissió de CO2 0.906 kg; Codi LER 17 02 03; Massa de l'element 0.18 kg; Volum 0.0003 m3
Residus:
- embalatge: re150101 Envasos de paper i cartró. (component de residu); rendiment 0.032 kg; Codi LER 15 01 01; Massa de l'element 1 kg; Volum 0.001333 m3

**mt08dba010e** l Agent desemmotllant biodegradable en fase aquosa MasterFinish RL 211 "Master Builders Solutions"
Dades tècniques: Cost energètic 85.113 MJ; Emissió de CO2 4.608 kg; Codi LER 17 09 04; Massa de l'element 0.96 kg; Volum 0.00064 m3
Residus:
- embalatge: re150104 Envasos metàl·lics. (component de residu); rendiment 0.042 kg; Codi LER 15 01 04; Massa de l'element 1 kg; Volum 0.001667 m3
