# Reparació estructural de formigó, amb morter a base de resina epoxi

- Propietat de l'arxiu: CYPE Ingenieros S.A.
- Format: FIEBDC-3/2016
- Programa: Generador de preus de la construcció. CYPE Ingenieros, S.A.
- Data: 01/06/2023
- Divisa: EUR
- Costos indirectes: 3 %
- IVA: 21 %

## E Estructures

### EH Formigó armat

#### EHY Reparacions

**EHY025** m² Reparació estructural de formigó, amb morter a base de resina epoxi.
Aplicació manual de morter de reparació de dos components a base de resina epoxi, tixòtrop i amb altes resistències mecàniques, MasterEmaco S 2600 "Master Builders Solutions", amb una resistència a compressió a 28 dies major o igual a 45 N/mm² i un mòdul d'elasticitat major o igual a 20000 N/mm², classe R4 segons UNE-EN 1504-3, Euroclasse F de reacció al foc, segons UNE-EN 13501-1, en capa de 20 mm de gruix mitjà, amb acabat superficial remolinat amb esponja o remolinador, per a reparació i reforç estructural d'element de formigó.
Inclou: Preparació de la mescla. Aplicació del producte. Perfilat de les arestes.
Criteri d'amidament de projecte: Superfície mesurada segons documentació gràfica de Projecte.
Criteri de mesura d'obra: Es mesurarà la superfície realment executada segons especificacions de Projecte.

| Codi | Ut | Descripció | Rendiment | Preu | Import |
|---|---|---|---|---|---|
| mt09reh170b | kg | Morter de reparació de dos components a base de resina epoxi, tixòtrop i amb altes resistències mecàniques, MasterEmaco S 2600 "Master Builders Solutions", amb una resistència a compressió a 28 dies major o igual a 45 N/mm² i un mòdul d'elasticitat major o igual a 20000 N/mm², classe R4 segons UNE-EN 1504-3, Euroclasse F de reacció al foc, segons UNE-EN 13501-1, per a reparació estructural del formigó. (material) | 38 | 5.35 | 203.300 |
| mo020 | h | Oficial 1ª construcció. (mà d'obra) | 0.561 | 27.5 | 15.428 |
| mo113 | h | Peó ordinari construcció. (mà d'obra) | 0.561 | 23.04 | 12.925 |
| % | % | Costos directes complementaris | 2 % | 231.653 | 4.633 |
|  |  | Costos directes |  |  | 236.286 |

Residus:
- col·locació: mt09reh170b; factor de residu 0.040613

## Recursos

**mt09reh170b** kg Morter de reparació de dos components a base de resina epoxi
Dades tècniques: Cost energètic 2.251 MJ; Emissió de CO2 0.184 kg; Codi LER 17 09 04; Massa de l'element 1 kg; Volum 0.000667 m3
Residus:
- embalatge: re170203 Plàstic. (component de residu); rendiment 0.003 kg; Codi LER 17 02 03; Massa de l'element 1 kg; Volum 0.001667 m3
