# Reparació superficial i acabat d'estructura de formigó, amb morter a base de ciment, modificat amb polímers

- Propietat de l'arxiu: CYPE Ingenieros S.A.
- Format: FIEBDC-3/2016
- Programa: Generador de preus de la construcció. CYPE Ingenieros, S.A.
- Data: 01/06/2023
- Divisa: EUR
- Costos indirectes: 3 %
- IVA: 21 %

## E Estructures

### EH Formigó armat

#### EHY Reparacions

**EHY034** m² Reparació superficial i acabat d'estructura de formigó, amb morter a base de ciment, modificat amb polímers.
Aplicació manual de morter a base de ciment hidràulic, tixòtrop i modificat amb polímers, MasterEmaco N 205 FC "Master Builders Solutions", de color gris, amb resistència a compressió a 28 dies major de 15 N/mm², classe R2, tipus PCC, segons UNE-EN 1504-3, Euroclasse F de reacció al foc, segons UNE-EN 13501-1, compost de ciment, resines especials i sorra, en capa de 3 mm de gruix mitjà, amb acabat superficial remolinat amb esponja o remolinador, per a reparació de superfícies danyades en estructures de formigó.
Inclou: Humectació de la superfície suport. Preparació de la mescla. Aplicació del producte. Perfilat de les arestes. Curat.
Criteri d'amidament de projecte: Superfície mesurada segons documentació gràfica de Projecte.
Criteri de mesura d'obra: Es mesurarà la superfície realment executada segons especificacions de Projecte.

| Codi | Ut | Descripció | Rendiment | Preu | Import |
|---|---|---|---|---|---|
| mt09reh094d | kg | Morter a base de ciment hidràulic, tixòtrop i modificat amb polímers, MasterEmaco N 205 FC "Master Builders Solutions", de color gris, amb resistència a compressió a 28 dies major de 15 N/mm², classe R2, tipus PCC, segons UNE-EN 1504-3, Euroclasse F de reacció al foc, segons UNE-EN 13501-1, compost de ciment, resines especials i sorra, amb efecte protector enfront de la carbonatació i resistència a la intempèrie, per a aplicar en capa de 1 a 5 mm d'espessor mig, per a reparació superficial i acabat d'estructures de formigó. (material) | 5.4 | 1.15 | 6.210 |
| mo020 | h | Oficial 1ª construcció. (mà d'obra) | 0.561 | 27.5 | 15.428 |
| mo113 | h | Peó ordinari construcció. (mà d'obra) | 0.561 | 23.04 | 12.925 |
| % | % | Costos directes complementaris | 2 % | 34.563 | 0.691 |
|  |  | Costos directes |  |  | 35.254 |

Residus:
- col·locació: mt09reh094d; factor de residu 0.0063

## Recursos

**mt09reh094d** kg Morter a base de ciment hidràulic
Dades tècniques: Cost energètic 2.394 MJ; Emissió de CO2 0.194 kg; Codi LER 17 01 01; Massa de l'element 1 kg; Volum 0.000667 m3
Residus:
- embalatge: re150101 Envasos de paper i cartró. (component de residu); rendiment 0.014 kg; Codi LER 15 01 01; Massa de l'element 1 kg; Volum 0.001333 m3
- embalatge: re170201 Fusta. (component de residu); rendiment 0.001 kg; Codi LER 17 02 01; Massa de l'element 1 kg; Volum 0.000909 m3
- embalatge: re170203 Plàstic. (component de residu); rendiment 0.003 kg; Codi LER 17 02 03; Massa de l'element 1 kg; Volum 0.001667 m3
