# Reparació integral de junta, amb morter a base de resina epoxi

- Propietat de l'arxiu: CYPE Ingenieros S.A.
- Format: FIEBDC-3/2016
- Programa: Generador de preus de la construcció. CYPE Ingenieros, S.A.
- Data: 01/06/2023
- Divisa: EUR
- Costos indirectes: 3 %
- IVA: 21 %

## E Estructures

### EH Formigó armat

#### EHY Reparacions

**EHY043** m Reparació integral de junta, amb morter a base de resina epoxi.
Reparació integral de junta de dilatació d'estructura de formigó, aplicant 6 kg/m de morter de reparació de dos components a base de resina epoxi, tixòtrop i amb altes resistències mecàniques, MasterEmaco S 2600 "Master Builders Solutions", amb una resistència a compressió a 28 dies major o igual a 45 N/mm² i un mòdul d'elasticitat major o igual a 20000 N/mm², classe R4 segons UNE-EN 1504-3, Euroclasse F de reacció al foc, segons UNE-EN 13501-1, en una franja aproximada de 5 cm a cada costat de la junta, previ picat de la superfície suport i posterior aplicació de 0,18 kg/m d' emprimació activa de dos components a base de resina epoxi, MasterEmaco P 2000 BP "Master Builders Solutions", de color vermell, com pont d'unió.
Inclou: Picat de la superfície del formigó. Neteja. Col·locació de l'encofrat per a formació de junt. Preparació de les barreges. Aplicació de la beurada. Aplicació del morter de reparació. Perfilat de cantells. Curat. Retirada i apilament de les restes generades. Càrrega manual de les restes generades sobre camió o contenidor.
Criteri d'amidament de projecte: Longitud mesurada segons documentació gràfica de Projecte.
Criteri de mesura d'obra: Es mesurarà la longitud realment executada segons especificacions de Projecte.

| Codi | Ut | Descripció | Rendiment | Preu | Import |
|---|---|---|---|---|---|
| mt09reh040m | kg | Emprimació activa de dos components a base de resina epoxi, MasterEmaco P 2000 BP "Master Builders Solutions", de color vermell, impermeable a l'aigua, a l'oxigen, als clorurs i als olis, per a la protecció i passivació d'armadures d'acer, i com pont d'unió entre morter de reparació i formigó existent (material) | 0.18 | 10.15 | 1.827 |
| mt09reh170b | kg | Morter de reparació de dos components a base de resina epoxi, tixòtrop i amb altes resistències mecàniques, MasterEmaco S 2600 "Master Builders Solutions", amb una resistència a compressió a 28 dies major o igual a 45 N/mm² i un mòdul d'elasticitat major o igual a 20000 N/mm², classe R4 segons UNE-EN 1504-3, Euroclasse F de reacció al foc, segons UNE-EN 13501-1, per a reparació estructural del formigó. (material) | 6 | 5.35 | 32.100 |
| mq05mai040 | h | Martell elèctric. (maquinària) | 0.185 | 3.14 | 0.581 |
| mo020 | h | Oficial 1ª construcció. (mà d'obra) | 0.443 | 27.5 | 12.183 |
| mo112 | h | Peó especialitzat construcció. (mà d'obra) | 0.443 | 23.79 | 10.539 |
| % | % | Costos directes complementaris | 2 % | 57.230 | 1.145 |
|  |  | Costos directes |  |  | 58.375 |

Residus:
- col·locació: mt09reh040m; factor de residu 0.03
- col·locació: mt09reh170b; factor de residu 0.040613

## Recursos

**mt09reh040m** kg Emprimació activa de dos components a base de resina epoxi
Dades tècniques: Cost energètic 86.761 MJ; Emissió de CO2 3.294 kg; Codi LER 17 09 04; Massa de l'element 1 kg; Volum 0.000667 m3
Residus:
- embalatge: re170203 Plàstic. (component de residu); rendiment 0.003 kg; Codi LER 17 02 03; Massa de l'element 1 kg; Volum 0.001667 m3

**mt09reh170b** kg Morter de reparació de dos components a base de resina epoxi
Dades tècniques: Cost energètic 2.251 MJ; Emissió de CO2 0.184 kg; Codi LER 17 09 04; Massa de l'element 1 kg; Volum 0.000667 m3
Residus:
- embalatge: re170203 Plàstic; rendiment 0.003 kg
