# Col·locació d'injectors interns, en fissura d'element de formigó

- Propietat de l'arxiu: CYPE Ingenieros S.A.
- Format: FIEBDC-3/2016
- Programa: Generador de preus de la construcció. CYPE Ingenieros, S.A.
- Data: 01/06/2023
- Divisa: EUR
- Costos indirectes: 3 %
- IVA: 21 %

## E Estructures

### EH Formigó armat

#### EHY Reparacions

**EHY064** m Col·locació d'injectors interns, en fissura d'element de formigó.
Col·locació d'injectors interns de polietilè, en fissura d'element de formigó, dins de perforacions de entre 6 i 25 mm de diàmetre, secants al pla de la fissura, realitzats a portell cada 20 cm, i segellat superficial de la fissura amb adhesiu tixòtrop de dos components a base de resina epoxi, MasterBrace ADH 1460 "Master Builders Solutions", a fi d'evitar la fuita de la beurada durant el procés d'injecció.
Criteri de valoració econòmica: El preu no inclou l'injecció de la resina.
Inclou: Segellat superficial de la fissura. Replanteig. Realització dels forats. Introducció dels injectors. Retirada dels injectors. Eliminació del material de segellat sobrant.
Criteri d'amidament de projecte: Longitud mesurada segons documentació gràfica de Projecte.
Criteri de mesura d'obra: Es mesurarà la longitud realment executada segons especificacions de Projecte.

| Codi | Ut | Descripció | Rendiment | Preu | Import |
|---|---|---|---|---|---|
| mt09reh123 | U | Injector intern, de polietilè. (material) | 5 | 0.26 | 1.300 |
| mt09reh120d | kg | Adhesiu tixòtrop de dos components a base de resina epoxi, MasterBrace ADH 1460 "Master Builders Solutions", per a la correcta unió entre el formigó fresc i el formigó endurit o per a millorar l'adherència del formigó endurit i l'acer, segons UNE-EN 1504-7. (material) | 0.2 | 11.98 | 2.396 |
| mo020 | h | Oficial 1ª construcció. (mà d'obra) | 0.783 | 27.5 | 21.533 |
| mo112 | h | Peó especialitzat construcció. (mà d'obra) | 0.783 | 23.79 | 18.628 |
| % | % | Costos directes complementaris | 2 % | 43.857 | 0.877 |
|  |  | Costos directes |  |  | 44.734 |

Residus:
- col·locació: mt09reh120d; factor de residu 0.03

## Recursos

**mt09reh120d** kg Adhesiu tixòtrop de dos components a base de resina epoxi
Dades tècniques: Cost energètic 86.761 MJ; Emissió de CO2 3.294 kg; Codi LER 17 09 04; Massa de l'element 1 kg; Volum 0.000667 m3
Residus:
- embalatge: re170203 Plàstic. (component de residu); rendiment 0.003 kg; Codi LER 17 02 03; Massa de l'element 1 kg; Volum 0.001667 m3
