# Reblert i anivellació amb morter tipus Grout

- Propietat de l'arxiu: CYPE Ingenieros S.A.
- Format: FIEBDC-3/2016
- Programa: Generador de preus de la construcció. CYPE Ingenieros, S.A.
- Data: 01/06/2023
- Divisa: EUR
- Costos indirectes: 3 %
- IVA: 21 %

## E Estructures

### EH Formigó armat

#### EHY Reparacions

**EHY080** m² Reblert i anivellació amb morter tipus Grout.
Reblert i anivellació de 5 mm de gruix amb morter cimentós fluid de retracció compensada, MasterFlow 765 "Master Builders Solutions", compost de ciment, additius especials i àrids seleccionats, exempt de clorurs, per a ús general, sobre la superfície d'un element estructural de formigó endurit.
Inclou: Replanteig. Neteja de la superfície suport. Preparació de la mescla. Abocament de la capa de morter. Cura del morter. Neteja de les restes generades.
Criteri d'amidament de projecte: Superfície mesurada segons documentació gràfica de Projecte.
Criteri de mesura d'obra: Es mesurarà la superfície realment executada segons especificacions de Projecte.

| Codi | Ut | Descripció | Rendiment | Preu | Import |
|---|---|---|---|---|---|
| mt09reh360m | kg | Morter cimentós fluid de retracció compensada, MasterFlow 765 "Master Builders Solutions", compost de ciment, additius especials i àrids seleccionats, exempt de clorurs, per a ús general, per a ancoratges i reblert de 5 a 50 mm de gruix, segons UNE-EN 1504-6. (material) | 11 | 0.5 | 5.500 |
| mt08aaa010a | m³ | Aigua. (material) | 0.01 | 1.5 | 0.015 |
| mo020 | h | Oficial 1ª construcció. (mà d'obra) | 0.318 | 27.5 | 8.745 |
| mo113 | h | Peó ordinari construcció. (mà d'obra) | 0.318 | 23.04 | 7.327 |
| % | % | Costos directes complementaris | 2 % | 21.587 | 0.432 |
|  |  | Costos directes |  |  | 22.019 |

Residus:
- col·locació: mt09reh360m; factor de residu 0.0063

## Recursos

**mt09reh360m** kg Morter cimentós fluid de retracció compensada
Dades tècniques: Cost energètic 7.204 MJ; Emissió de CO2 0.454 kg; Codi LER 17 01 01; Massa de l'element 1 kg; Volum 0.000667 m3
Residus:
- embalatge: re150101 Envasos de paper i cartró. (component de residu); rendiment 0.014 kg; Codi LER 15 01 01; Massa de l'element 1 kg; Volum 0.001333 m3
- embalatge: re170201 Fusta. (component de residu); rendiment 0.001 kg; Codi LER 17 02 01; Massa de l'element 1 kg; Volum 0.000909 m3
- embalatge: re170203 Plàstic. (component de residu); rendiment 0.003 kg; Codi LER 17 02 03; Massa de l'element 1 kg; Volum 0.001667 m3

**mt08aaa010a** m³ Aigua
Dades tècniques: Cost energètic 60.000 MJ; Emissió de CO2 30.000 kg
