# Pintura per ús alimentari

- Propietat de l'arxiu: CYPE Ingenieros S.A.
- Format: FIEBDC-3/2016
- Programa: Generador de preus de la construcció. CYPE Ingenieros, S.A.
- Data: 01/06/2023
- Divisa: EUR
- Costos indirectes: 3 %
- IVA: 21 %

## R Revestiments i extradossats

### RO Pintures per ús específic

#### ROA Ús alimentari

**ROA010** m² Pintura per ús alimentari.
Aplicació manual de dues mans de revestiment impermeabilitzant bicomponent, MasterSeal M 391 Red "Master Builders Solutions", color vermell, a base de resines epoxi i poliamida, sense amines aromàtiques, (rendiment: 0,3 kg/m² cada mà), sobre superfícies interiors de dipòsits o sitges d'acer per a ús alimentari.
Inclou: Preparació de la mescla. Aplicació de dues mans d'acabat.
Criteri d'amidament de projecte: Superfície mesurada segons documentació gràfica de Projecte, amb el mateix criteri que el suport base.
Criteri de mesura d'obra: Es mesurarà la superfície realment executada segons especificacions de Projecte, amb el mateix criteri que el suport base.

| Codi | Ut | Descripció | Rendiment | Preu | Import |
|---|---|---|---|---|---|
| mt15bas290ea | kg | Revestiment impermeabilitzant bicomponent, MasterSeal M 391 Red "Master Builders Solutions", color vermell, a base de resines epoxi i poliamida, sense amines aromàtiques, amb certificat d'aptitud per estar en contacte amb productes alimentaris. (material) | 0.6 | 34.49 | 20.694 |
| mo038 | h | Oficial 1ª pintor. (mà d'obra) | 0.204 | 27.5 | 5.610 |
| mo076 | h | Ajudant pintor. (mà d'obra) | 0.204 | 24.46 | 4.990 |
| % | % | Costos directes complementaris | 2 % | 31.294 | 0.626 |
|  |  | Costos directes |  |  | 31.920 |

Residus:
- col·locació: mt15bas290ea; factor de residu 0.021

## Recursos

**mt15bas290ea** kg Revestiment impermeabilitzant bicomponent
Dades tècniques: Cost energètic 19.984 MJ; Emissió de CO2 0.744 kg; Codi LER 17 09 04; Massa de l'element 1 kg; Volum 0.000667 m3
Residus:
- embalatge: re150101 Envasos de paper i cartró. (component de residu); rendiment 0.014 kg; Codi LER 15 01 01; Massa de l'element 1 kg; Volum 0.001333 m3
- embalatge: re170201 Fusta. (component de residu); rendiment 0.001 kg; Codi LER 17 02 01; Massa de l'element 1 kg; Volum 0.000909 m3
- embalatge: re170203 Plàstic. (component de residu); rendiment 0.003 kg; Codi LER 17 02 03; Massa de l'element 1 kg; Volum 0.001667 m3
